# Grüne Schule - Ausstattung Seminarraum
Leistungsbeschreibung (GAEB DA XML 3.3, DA81)
Projekt: SBR-26-050
Währung: EUR
Auftraggeber: botanika GmbH, Deliusweg 40, 28359 Bremen, Deutschland, Ansprechpartner Armin Schlüter, E-Mail schlueter@botanika-bremen.de
Erstellt mit: 5 260808.4, NOVA AVA, 11.08.2026

## Projektbeschreibung
Beschaffung neuer loser Ausstattung für die Grüne Schule und unterschiedliche Veranstaltungsformate.

## 01 Mobile Ausstattung
Datum: 10.08.2026

### Bereich 1 Seminarstuhl - Innenraum

**Ausführungsbeschreibung 0001 Ausführungsbeschreibung Seminarstuhl**
*Ausführungsbeschreibung Seminarstuhl, ohne Armlehnen*
Produktangabe:
Vitra, HAL RE Tube Stackable oder gleichwertig

Beschreibung:
Liefern, vertragen und gebrauchsfertig aufstellen eines stapelbaren Vierbeinstuhls Vitra, HAL RE Tube Stackable oder gleichwertig. Schalenstuhl mit ergonomisch geformter, einteiliger Sitz- und Rückenschale sowie stapelbarem Vierbein-Untergestell aus Stahlrohr. Ausführung wahlweise ohne oder mit Armlehnen sowie optional mit fest montiertem Sitzkissen, jeweils gemäß Einzelpreisposition (EP).
Ausführung ohne Armlehnen ca. B 490 × T 540 × H 790 mm, Sitzhöhe ca. 430 mm. Am Boden bis zu 6 Stück und auf dem zugehörigen Stapelwagen bis zu 15 Stück stapelbar. Die angebotene Ausführung muss für den Einsatz im Objektbereich geeignet sein.

Abmessungen:
Breite: ca. 540 mm
Tiefe: ca. 490 mm
Höhe: ca. 790 mm
Gewicht: ca. 5 kg

Gestell:
Stapelbares Vierbein-Untergestell aus Stahlrohr, glanzverchromt. Konstruktion dauerhaft formstabil, standsicher und für häufiges Stapeln im Objektbereich geeignet. Die verchromte Ausführung wird gewählt, da die Stühle regelmäßig zu stapeln sind.

Sitzschale:
Einteilige, ergonomisch geformte Sitz- und Rückenschale aus durchgefärbtem, recyceltem Polypropylen. Die Farbgebung erfolgt im Material; materialtypische, durch den Recyclinganteil bedingte feine Sprenkel sind zulässig und stellen keinen Mangel dar. Sitzschale am Ende der Nutzungsdauer stofflich recycelbar. Sämtliche Kanten gerundet und für den dauerhaften Einsatz im Objektbereich geeignet.

Sitzschale ohne Armlehnen:
Sitzschale ohne Armlehnen

Sitzschale mit festem Sitzkissen:
Ausführung gemäß EP.
Optional fest mit der Sitzschale verbundenes Sitzkissen aus recyclingfähigem Polyurethanschaum, vorzugsweise V-Foam oder gleichwertig, mit strapazierfähigem Objektbezugsstoff. V-Foam oder gleichwertig muss stofflich wiederaufbereitbar und für die Rückführung in einen Materialkreislauf geeignet sein.

Bezugsstoff vorzugsweise Hopsak oder gleichwertig:
100 % Polyamid,
Scheuerfestigkeit mindestens 200.000 Martindale,
Lichtechtheit mindestens Typ 6,
Pilling mindestens Note 4–5,
Reibechtheit mindestens Note 4–5 trocken und nass.
Farbe und Bezugsqualität gemäß EP. Die sichere Befestigung des Sitzkissens an der Sitzschale ist nachzuweisen. Sofern die Ausführung mit festem Sitzkissen gestapelt werden soll, sind die Zulässigkeit und die maximale Stapelzahl durch den Bieter produktspezifisch nachzuweisen.

Material- und Farbausführung:
Angabe gemäß EP.
Mögliche Farben der Sitzschale: warmgrey RE, eisgrau RE, efeu RE oder backstein RE beziehungsweise jeweils gleichwertige Farbausführungen.
Untergestell glanzverchromt

Die vollständige Material- und Farbausführung einschließlich Sitzschale, Gestell, Gleitern, Armlehnen und gegebenenfalls Sitzkissen ist vor Ausführung anhand verbindlicher Originalmuster abschließend mit dem Auftraggeber zu bemustern. Die Ausführung darf erst nach schriftlicher Freigabe durch den AG erfolgen.

Nachhaltigkeit / Zertifikate:
Das angebotene Produkt muss für einen ressourcenschonenden Materialeinsatz und eine weitgehende stoffliche Verwertung am Ende der Nutzungsdauer konzipiert sein. Der Anteil an Recyclingmaterialien sowie die Recyclingfähigkeit des Gesamtprodukts sind durch einen produktspezifischen Ökologieproduktpass, eine EPD oder gleichwertige, extern nachvollziehbare Dokumentation nachzuweisen.

Gefordert werden:
- aktuelles GREENGUARD Gold-Zertifikat nach UL 2818 oder gleichwertiger Emissionsnachweis für geringe chemische Emissionen und gute Innenraumluftqualität,
- GS-Zeichen oder gleichwertiger Sicherheitsnachweis,
- Erfüllung von ANSI/BIFMA X5.1 oder gleichwertiger Belastungs- und Sicherheitsanforderungen für Objektmöbel,
- produktspezifische EPD nach ISO 14025, ISO 14040 und ISO 14044 oder gleichwertiger Umweltproduktnachweis,
- Angaben zu Rezyklatanteil, Recyclingfähigkeit, Materialzusammensetzung und CO₂-Fußabdruck.

Die vorgenannten Zertifikate und Nachweise sind mit dem Angebot vollständig vorzulegen. Sämtliche Zertifikate müssen zum Zeitpunkt der Angebotsabgabe gültig und eindeutig dem angebotenen Produkt beziehungsweise der angebotenen Produktvariante zuzuordnen sein.

Stapelbarkeit:
Auf dem passenden Stapelwagen aus der Produktfamilie lassen sich max. 15 Stck. Stühle stapeln.

Zubehör:
Filzgleiter für Hartböden:
Austauschbare, zum Gestell passende Filzgleiter für harte und empfindliche Bodenbeläge. Die Ausführung der Gleiter ist so zu wählen, dass das Verschieben auf dem Hartboden möglichst geräuscharm erfolgt. Farbe gemäß schwarz.

Reihenverbinder:
Abnehmbarer Reihenverbinder, passend zur angebotenen Stuhlausführung, zur standsicheren Verbindung mehrerer Stühle. Ausführung mit Abstand von ca. 180 mm zwischen den Stühlen. Montage und Demontage müssen werkzeuglos oder mit geringem Werkzeugaufwand möglich sein.

Stapelwagen:
Produktangabe:
Vitra, HAL Stapelwagen / Stacking Trolley oder gleichwertig

Beschreibung:
Liefern und gebrauchsfertig bereitstellen eines fahrbaren Stapel- und Transportwagens zur sicheren Aufnahme, Lagerung und zum Transport der ausgeschriebenen stapelbaren Stühle.
Der Stapelwagen muss ausdrücklich für folgende Stuhlmodelle geeignet sein:
Vitra, HAL RE Tube Stackable oder gleichwertig,

Abmessung:
Breite: ca. 585 mm
Tiefe: ca. 680 mm
Höhe: ca. 1849 mm (bei Beladung von max. 15 Stck.)

Die Konstruktion muss auf die Geometrie, Abmessungen und das Gewicht der ausgeschriebenen Stühle abgestimmt sein. Das Be- und Entladen muss durch eine Person ohne separates Werkzeug möglich sein.

Konstruktion:
Stabile, formbeständige und verwindungssteife Rahmenkonstruktion. Die Auflage- und Führungselemente müssen eine sichere Positionierung der gestapelten Stühle gewährleisten und ein seitliches Abrutschen während der Lagerung und des Transports verhindern.
Sämtliche Kontaktflächen sind so auszubilden, dass Sitzschalen, Untergestelle und Oberflächen der Stühle bei bestimmungsgemäßer Nutzung nicht zerkratzt, verformt oder anderweitig beschädigt werden.
Abmessungen des unbeladenen Stapelwagens ca. 680 × 585 × 600 mm. Geringfügige Maßabweichungen bei einem gleichwertigen Produkt sind zulässig, sofern Kompatibilität, Stapelkapazität, Standsicherheit und Transportfähigkeit vollständig gewährleistet sind.

Rollen:
Ausführung mit mindestens vier leichtgängigen, bodenschonenden Lenkrollen. Mindestens zwei Rollen sind mit Feststellbremsen auszustatten.
Rollen, Lager und Befestigungen müssen für das Gesamtgewicht des vollständig beladenen Stapelwagens geeignet sein. Der beladene Wagen muss auf ebenen Flächen durch eine Person geräuscharm und kontrolliert verfahrbar sein.

Kapazität:
Aufnahme von maximal:
15 Stühlen Vitra, HAL RE Tube Stackable oder gleichwertig,

Die angegebenen Kapazitäten müssen durch den Bieter für die jeweils ausgeschriebene Stuhlausführung bestätigt werden. Eine gleichzeitige Mischbeladung mit unterschiedlichen Stuhlmodellen ist nur zulässig, sofern diese durch den Hersteller ausdrücklich freigegeben ist.
Die Stapelkapazität des HAL RE Armchair Tube Stackable oder gleichwertig gilt ausschließlich für die Ausführung ohne festes Sitzkissen. Stühle mit festem Sitzkissen dürfen nicht auf dem Stapelwagen gestapelt werden.

Sicherheit:
Der vollständig beladene Stapelwagen muss kippsicher, standsicher und durch eine Person kontrolliert verfahrbar sein. Die gestapelten Stühle sind durch die Konstruktion des Wagens oder durch eine gleichwertige Haltevorrichtung gegen Verrutschen und Herabfallen zu sichern.
Die Feststellbremsen müssen den Stapelwagen am vorgesehenen Lagerort zuverlässig gegen unbeabsichtigtes Wegrollen sichern. Die maximal zulässige Beladung sowie die freigegebenen Stuhlmodelle sind dauerhaft und gut sichtbar am Stapelwagen zu kennzeichnen.

#### Abschnitt 1.1 Stapelstuhl, ohne Armlehne, ungepolstert

**1.1.10 Stapelstuhl, ohne Armlehne, Efeu RE**
*** gemäß Ausführungsbeschreibung 0001
Einsatzort:
Grüne Schule

Maße:
gemäß EP

Material:
Gestell: Stapelbares Vierbein-Untergestell aus Stahlrohr, verchromt
Gestellfarbe: verchromt
Schale: durchgefärbtes, recycletes Polypropylen
Kunststoffschale: Efeu RE

Ausstattung:
- ohne Armlehne
- ungepolstert
- stapelbar am Boden zu 6 Stck., auf dem Stapelwagen 15 Stck. stapelbar
- Filzgleiter für Hartböden
Menge: 25,000 Stck; EP: 204,000; GB: 5100

**1.1.20 Stapelstuhl, ohne Armlehne, Backstein RE**
*** gemäß Ausführungsbeschreibung 0001
Einsatzort:
Grüne Schule

Maße:
gemäß EP

Material:
Gestell: Stapelbares Vierbein-Untergestell aus Stahlrohr, verchromt
Gestellfarbe: verchromt
Schale: durchgefärbtes, recycletes Polypropylen
Kunststoffschale: Backstein RE

Ausstattung:
- ohne Armlehne
- ungepolstert
- stapelbar am Boden zu 6 Stck., auf dem Stapelwagen 15 Stck. stapelbar
- Filzgleiter für Hartböden
Menge: 25,000 Stck; EP: 204,000; GB: 5100

**1.1.30 Stapelstuhl, ohne Armlehne, Eisgrau RE**
*** gemäß Ausführungsbeschreibung 0001
Einsatzort:
Grüne Schule

Maße:
gemäß EP

Material:
Gestell: Stapelbares Vierbein-Untergestell aus Stahlrohr, verchromt
Gestellfarbe: verchromt
Schale: durchgefärbtes, recycletes Polypropylen
Kunststoffschale: Eisgrau RE

Ausstattung:
- ohne Armlehne
- ungepolstert
- stapelbar am Boden zu 6 Stck., auf dem Stapelwagen 15 Stck. stapelbar
- Filzgleiter für Hartböden
Menge: 25,000 Stck; EP: 204,000; GB: 5100

Summe Abschnitt 1.1 Stapelstuhl, ohne Armlehne, ungepolstert: 15300

#### Abschnitt 1.2 Stapelstuhl, ohne Armlehne, festes Sitzkissen

**1.2.10 Stapelstuhl, ohne Armlehne, Efeu RE**
Einsatzort:
Veranstaltungen

Maße:
gemäß EP

Material:
Gestell: Stapelbares Vierbein-Untergestell aus Stahlrohr, verchromt
Gestellfarbe: verchromt
Kunststoffschale: Efeu RE
Festes Sitzpolster:
Bezugsstoff Hopsak oder gleichwertig in der Farbe: grass green / forest
Die Farbkombination aus der Kunststoffschale Efeu RE und festes Sitzpolster grass green / forest ist aufeinander abzustimmen und dem AG zur Freigabe vorzulegen.
Herstellerhinweis: Beim Sitzpolster kann es beim längerem Stapeln zu Abdrücken kommen,
Dies stellt keinen Reklamationsgrund dar.

Ausstattung:
- ohne Armlehne
- mit festem Sitzpolster
- stapelbar
- Filzgleiter für Hartböden
Menge: 105,000 Stck; EP: 262,000; GB: 27510

Summe Abschnitt 1.2 Stapelstuhl, ohne Armlehne, festes Sitzkissen: 27510

#### Abschnitt 1.3 Stapelstuhl, mit Armlehne, festes Sitzkissen

**Ausführungsbeschreibung 0002 Ausführungsbeschreibung Seminarstuhl, mit Armlehnen**
*Ausführungsbeschreibung Seminarstuhl, mit Armlehnen*
Produktangabe:
Vitra, HAL RE Armchair Tube Stackable oder gleichwertig

Beschreibung:
Liefern, vertragen und gebrauchsfertig aufstellen eines stapelbaren Vierbein-Armlehnstuhls Vitra, HAL RE Armchair Tube Stackable oder gleichwertig. Schalenstuhl mit ergonomisch geformter, einteiliger Sitz-, Rücken- und Armlehnenschale sowie stapelbarem Vierbein-Untergestell aus Stahlrohr. Ausführung ohne oder mit fest montiertem Sitzkissen gemäß Einzelpreisposition (EP).
Die angebotene Ausführung muss für den dauerhaften Einsatz im Objektbereich geeignet sein.

Abmessung:
Breite: ca. 620 mm
Tiefe: ca. 530 mm
Höhe: ca. 795 mm
Gewicht: ca. 5,8 kg

Gestell:
Stapelbares Vierbein-Untergestell aus Stahlrohr, glanzverchromt. Konstruktion dauerhaft formstabil, standsicher und für regelmäßiges Stapeln im Objektbereich geeignet.
Die verchromte Ausführung wird gewählt, da die Stühle regelmäßig zu stapeln sind und bei pulverbeschichteten Untergestellen durch das Stapeln sichtbare Kratzer entstehen können.

Sitzschale:
Einteilige, ergonomisch geformte Sitz-, Rücken- und Armlehnenschale aus durchgefärbtem, recyceltem Polypropylen. Die Farbgebung erfolgt im Material. Materialtypische, durch den Recyclingwerkstoff bedingte feine Sprenkel sind zulässig und stellen keinen Mangel dar.
Die Sitzschale muss am Ende der Nutzungsdauer stofflich recycelbar sein. Sämtliche Kanten sind gerundet auszuführen. Die Schale muss für den dauerhaften Einsatz im Objektbereich geeignet und fest mit dem Untergestell verbunden sein.

Sitzschale mit Armlehnen:
Ausführung gemäß EP.
Die Armlehnen sind integraler Bestandteil der einteiligen Sitzschale und bestehen aus durchgefärbtem, recyceltem Polypropylen. Sitzfläche, Rückenlehne und Armlehnen sind in einer einheitlichen Material- und Farbausführung herzustellen.
Die Armlehnen müssen eine angenehme Haptik aufweisen und ausreichend formstabil für die bei bestimmungsgemäßem Gebrauch auftretenden Belastungen sein.

Sitzschale mit festem Sitzkissen:
Ausführung gemäß EP.
Optional fest mit der Sitzschale verbundenes Sitzkissen aus recyclingfähigem Polyurethanschaum, vorzugsweise V-Foam oder gleichwertig, mit strapazierfähigem Objektbezugsstoff. V-Foam oder gleichwertig muss stofflich wiederaufbereitbar und für die Rückführung in einen Materialkreislauf geeignet sein.

Bezugsstoff vorzugsweise Hopsak oder gleichwertig:
Material: 100 % Polyamid,
Scheuerfestigkeit: mindestens 200.000 Martindale,
Lichtechtheit: mindestens Typ 6,
Pilling: mindestens Note 4–5,
Reibechtheit: mindestens Note 4–5 trocken und nass.

Farbe und Bezugsqualität gemäß EP. Die sichere und dauerhafte Befestigung des Sitzkissens an der Sitzschale ist nachzuweisen.
Die Ausführung mit festem Sitzkissen darf nicht gestapelt werden, da das Sitzkissen hierdurch beschädigt werden kann. Die geforderte Stapelbarkeit gilt daher ausschließlich für die Ausführung ohne Sitzkissen.

Material- und Farbausführung:
Angabe gemäß EP.
Mögliche Farben der Sitzschale:
warmgrey RE,
eisgrau RE,
efeu RE,
backstein RE,
beziehungsweise jeweils gleichwertige Farbausführungen.

Untergestell glanzverchromt.
Die vollständige Material- und Farbausführung einschließlich Sitzschale, Untergestell, Gleitern und gegebenenfalls Sitzkissen ist vor Ausführung anhand verbindlicher Originalmuster abschließend mit dem Auftraggeber zu bemustern.
Die Ausführung und Bestellung dürfen erst nach schriftlicher Freigabe durch den AG erfolgen.

Nachhaltigkeit / Zertifikate:
Das angebotene Produkt muss für einen ressourcenschonenden Materialeinsatz und eine weitgehende stoffliche Verwertung am Ende der Nutzungsdauer konzipiert sein. Der Anteil an Recyclingmaterialien sowie die Recyclingfähigkeit des Gesamtprodukts sind durch einen produktspezifischen Ökologieproduktpass, eine Umweltproduktdeklaration oder eine gleichwertige, extern nachvollziehbare Dokumentation nachzuweisen.

Gefordert werden:
- aktuelles GREENGUARD-Gold-Zertifikat nach UL 2818 oder gleichwertiger Emissionsnachweis für geringe chemische Emissionen und eine gute Innenraumluftqualität,
- GS-Zeichen oder gleichwertiger Sicherheitsnachweis,
- Erfüllung der Anforderungen nach ANSI/BIFMA X5.1 oder gleichwertiger Belastungs- und Sicherheitsanforderungen für Objektmöbel,
produktspezifische EPD nach ISO 14025, ISO 14040 und ISO 14044 oder gleichwertiger Umweltproduktnachweis,
- Angaben zum Rezyklatanteil,
- Angaben zur Recyclingfähigkeit,
- Angaben zur Materialzusammensetzung,
- Angaben zum CO₂-Fußabdruck des angebotenen Produkts.

Die vorgenannten Zertifikate und Nachweise sind mit dem Angebot vollständig vorzulegen. Sämtliche Zertifikate müssen zum Zeitpunkt der Angebotsabgabe gültig und eindeutig dem angebotenen Produkt beziehungsweise der angebotenen Produktvariante zuzuordnen sein. Nachweise, die sich ausschließlich auf andere Modelle derselben Produktfamilie beziehen, werden nicht als produktspezifischer Nachweis anerkannt.

Stapelbarkeit:
Auf dem Stapelwagen aus der Produktfamilie lassen sich max. 6 Stck. Stühle stapeln.

Zubehör:
Filzgleiter für Hartböden:
Austauschbare, zum Untergestell passende Filzgleiter für harte und empfindliche Bodenbeläge. Die Ausführung der Gleiter ist so zu wählen, dass das Verschieben der Stühle auf dem Hartboden möglichst geräuscharm und ohne Beschädigung des Bodenbelags erfolgt. Farbe gemäß schwarz.

Reihenverbinder:
Abnehmbarer Reihenverbinder, passend zur angebotenen Stuhlausführung, zur standsicheren und fluchtgerechten Verbindung mehrerer Stühle.
Ausführung gemäß EP mit einem Abstand von ca. 180 mm zwischen den Stühlen. Montage und Demontage müssen werkzeuglos oder mit geringem Werkzeugaufwand möglich sein.
Für den Vitra HAL RE Armchair Tube Stackable oder gleichwertig ist produktspezifisch ausschließlich die Reihenverbinder-Ausführung mit ca. 180 mm Stuhlabstand vorzusehen. Farbe gemäß schwarz.

Stapelwagen:
Produktangabe:
Vitra, HAL Stapelwagen / Stacking Trolley oder gleichwertig

Beschreibung:
Liefern und gebrauchsfertig bereitstellen eines fahrbaren Stapel- und Transportwagens zur sicheren Aufnahme, Lagerung und zum Transport der ausgeschriebenen stapelbaren Stühle.
Der Stapelwagen muss ausdrücklich für folgendes Stuhlmodell geeignet sein:
Vitra, HAL RE Armchair Tube Stackable oder gleichwertig.

Die Konstruktion muss auf die Geometrie, Abmessungen und das Gewicht der ausgeschriebenen Stühle abgestimmt sein. Das Be- und Entladen muss durch eine Person ohne separates Werkzeug möglich sein.

Abmessung:
Breite: ca. 625 mm
Tiefe: ca. 850 mm
Höhe: ca. 800 mm (bei Beladung von max. 6 Stck.)

Konstruktion:
Stabile, formbeständige und verwindungssteife Rahmenkonstruktion. Die Auflage- und Führungselemente müssen eine sichere Positionierung der gestapelten Stühle gewährleisten und ein seitliches Abrutschen während der Lagerung und des Transports verhindern.
Sämtliche Kontaktflächen sind so auszubilden, dass Sitzschalen, Untergestelle und Oberflächen der Stühle bei bestimmungsgemäßer Nutzung nicht zerkratzt, verformt oder anderweitig beschädigt werden.
Abmessungen des unbeladenen Stapelwagens ca. 680 × 585 × 600 mm. Geringfügige Maßabweichungen bei einem gleichwertigen Produkt sind zulässig, sofern Kompatibilität, Stapelkapazität, Standsicherheit und Transportfähigkeit vollständig gewährleistet sind.

Rollen:
Ausführung mit mindestens vier leichtgängigen, bodenschonenden Lenkrollen. Mindestens zwei Rollen sind mit Feststellbremsen auszustatten.
Rollen, Lager und Befestigungen müssen für das Gesamtgewicht des vollständig beladenen Stapelwagens geeignet sein. Der beladene Wagen muss auf ebenen Flächen durch eine Person geräuscharm und kontrolliert verfahrbar sein.

Kapazität:
Aufnahme von maximal:
6 Stühlen Vitra, HAL RE Armchair Tube Stackable oder gleichwertig.

Die angegebenen Kapazitäten müssen durch den Bieter für die jeweils ausgeschriebene Stuhlausführung bestätigt werden. Eine gleichzeitige Mischbeladung mit unterschiedlichen Stuhlmodellen ist nur zulässig, sofern diese durch den Hersteller ausdrücklich freigegeben ist.
Die Stapelkapazität des HAL RE Armchair Tube Stackable oder gleichwertig gilt ausschließlich für die Ausführung ohne festes Sitzkissen. Stühle mit festem Sitzkissen dürfen nicht auf dem Stapelwagen gestapelt werden.

Sicherheit:
Der vollständig beladene Stapelwagen muss kippsicher, standsicher und durch eine Person kontrolliert verfahrbar sein. Die gestapelten Stühle sind durch die Konstruktion des Wagens oder durch eine gleichwertige Haltevorrichtung gegen Verrutschen und Herabfallen zu sichern.
Die Feststellbremsen müssen den Stapelwagen am vorgesehenen Lagerort zuverlässig gegen unbeabsichtigtes Wegrollen sichern. Die maximal zulässige Beladung sowie die freigegebenen Stuhlmodelle sind dauerhaft und gut sichtbar am Stapelwagen zu kennzeichnen.

**1.3.10 Stapelstuhl, mit Armlehne, Warmgrey RE**
*** gemäß Ausführungsbeschreibung 0002
Einsatzort:
Veranstaltungen

Maße:
gemäß EP

Material:
Gestell: Stapelbares Vierbein-Untergestell aus Stahlrohr, verchromt
Gestellfarbe: verchromt
Kunststoffschale: Warmgrey RE
Festes Sitzpolster:
Bezugsstoff Hopsak oder gleichwertig in der Farbe: nero/elfenbein
Die Farbkombination aus der Kunststoffschale Warmgrey RE und festes Sitzpolster nero/elfenbein ist aufeinander abzustimmen und dem AG zur Freigabe vorzulegen.
Herstellerhinweis: Beim Sitzpolster kann es beim längerem Stapeln zu Abdrücken kommen,
Dies stellt keinen Reklamationsgrund dar.

Ausstattung:
- mit Armlehnen als Schalenstuhl
- mit festem Sitzpolster
- stapelbar
- Filzgleiter für Hartböden
Menge: 66,000 Stck; EP: 375,000; GB: 24750

Summe Abschnitt 1.3 Stapelstuhl, mit Armlehne, festes Sitzkissen: 24750

#### Abschnitt 1.4 Stapelstuhl, Zubehör

**1.4.10 Stapelwagen für Stapelstuhl, ohne Armlehne**
*** gemäß Ausführungsbeschreibung 0001
Produkt:
Vitra, HAL Stapelwagen / Stacking Trolley oder gleichwertig
für HAL RE Tube Stackable oder gleichwertig, Vierbein-Stahlrohruntergestell, stapelbar
max. 15 Stck.
Menge: 12,000 Stck; EP: 1224,880; GB: 14698,56

**1.4.20 Stapelwagen für Stapelstuhl, mit Armlehne**
*** gemäß Ausführungsbeschreibung 0002
Produkt:
Vitra, HAL Stapelwagen / Stacking Trolley oder gleichwertig
für HAL RE Armchair Tube Stackable oder gleichwertig, Vierbein-Stahlrohruntergestell, stapelbar
max. 6 Stck.
Menge: 11,000 Stck; EP: 1224,880; GB: 13473,68

**1.4.30 Reihenverbinder, Abstand 180mm**
*** gemäß Ausführungsbeschreibung 0001
10er Set, für HAL 180mm
Menge: 15,000 Stck; EP: 59,630; GB: 894,45

**1.4.40 Gleiter für Hartböden**
Gleiter für Hartböden zur bauseitigen, formschlüssigen Montage an den oben beschriebenen Stapelstühlen.

1 Stck. besteht aus einem Set von 4 Gleitern
Menge: 246,000 Stck; EP: 12,000; GB: 2952

Summe Abschnitt 1.4 Stapelstuhl, Zubehör: 32018,69

Summe Bereich 1 Seminarstuhl - Innenraum: 99578,69

### Bereich 2 Seminartisch - Innenraum

**Ausführungsbeschreibung 0003 Ausführungsbeschreibung Seminartisch**
*Ausführungsbeschreibung Seminartisch*
Produktangabe:
Ocee & Four Design, FourEating 180 × 80 cm oder gleichwertig

Beschreibung:
Liefern, vertragen und gebrauchsfertig aufstellen eines rechteckigen, klappbaren Mehrzweck- und Esstisches Ocee & Four Design, FourEating 180 × 80 cm oder gleichwertig. Tisch für den flexiblen Einsatz in Kantinen, Aufenthalts-, Veranstaltungs-, Besprechungs- und Mehrzweckräumen.
Ausführung mit klappbarem Vierbein-Untergestell aus Stahl, integrierten Transportrollen (Farbe: schwarz) an zwei Tischbeinen und grauer, strapazierfähiger Tischoberfläche. Der Tisch muss für häufiges Auf- und Abbauen sowie für die platzsparende Lagerung und den Transport auf einem geeigneten Tischtransportwagen ausgelegt sein.

Abmessungen:
Tischabmessungen im aufgestellten Zustand:
Länge: ca. 1.800 mm
Breite: ca. 800 mm
Höhe: ca. 725 mm
Höhe im zusammengeklappten Zustand: ca. 148 mm
Gewicht: ca. 34,3 kg

Tischplatte:
Rechteckige Tischplatte aus formstabiler Holzwerkstoffplatte mit beidseitiger, widerstandsfähiger Laminatbeschichtung und umlaufender ABS-Kante.

Ausführung:
Tischoberfläche:
Tischoberfläche warmgrau, vorzugsweise Egger HPL oder gleichwertig,
Die Tischoberfläche muss farblich passend zur Sitzschale des Stapelstuhls warmgrau RE (Pos. 01) sein. Dies ist durch eine Bemusterung der beiden Materialien zu belegen.
Plattenstärke ca. 20 mm,
Oberfläche abriebfest, pflegeleicht und für den dauerhaften Einsatz im Objektbereich geeignet,
umlaufende, stoßfeste ABS-Kante,
Ecken und Kanten ohne scharfkantige Übergänge.
Die Verbindung zwischen Tischplatte und Untergestell muss dauerhaft stabil und für wiederholte Klappvorgänge geeignet sein.

Gestell:
Klappbares Vierbein-Untergestell aus Stahlrohr, Oberfläche glanzverchromt. Tischbeine aus Stahlrohr mit einem Durchmesser von ca. 32 mm oder gleichwertiger, statisch geeigneter Dimensionierung. Stabile, unter der Tischplatte angeordnete Tragkonstruktion mit dauerhaft funktionsfähigem Klappmechanismus.
Das Gestell muss im aufgestellten Zustand sicher verriegeln. Ein unbeabsichtigtes Einklappen während der Nutzung muss konstruktiv ausgeschlossen sein. Der Klappmechanismus muss leichtgängig bedienbar und gegen Quetsch- und Scherstellen gesichert sein.
Zwei Tischbeine sind mit unauffällig in die Gleiter integrierten Transportrollen auszustatten. Der Tisch muss dadurch von einer Person durch leichtes Anheben der gegenüberliegenden Tischseite bewegt werden können. Die übrigen Tischbeine sind mit bodenschonenden Gleitern auszustatten.

Klappfunktion:
Das Untergestell muss vollständig unter die Tischplatte klappbar sein. Im zusammengeklappten Zustand ist eine flache, standsichere und für den Transportwagen geeignete Einheit herzustellen.
Entriegelung, Klappen und Aufstellen müssen ohne separates Werkzeug möglich sein. Sämtliche beweglichen Teile müssen für häufige Klappvorgänge im Objektbetrieb dimensioniert sein.

Material- und Farbausführung:
Ausführung gemäß EP:
Tischplatte: Grau, Egger U732 Laminat oder gleichwertig,
Plattenkante: ABS-Kante, farblich auf die Tischplatte abgestimmt,
Untergestell: Stahl, glanzverchromt,
Kunststoffteile und Gleiter: farblich zurückhaltend, vorzugsweise Schwarz oder Grau.
Die vollständige Material- und Farbausführung einschließlich Tischoberfläche, Plattenkante, Untergestell, Rollen und Gleitern ist vor der Bestellung anhand verbindlicher Originalmuster abschließend mit dem Auftraggeber zu bemustern. Die Ausführung darf erst nach schriftlicher Freigabe durch den AG erfolgen.

Stapelbarkeit und Transport:
Der Tisch muss im zusammengeklappten Zustand auf dem zugehörigen Ocee & Four Design Adjustable Table Trolley oder gleichwertig sicher lager- und transportierbar sein.
Auf einem Transportwagen müssen gemäß Herstellerangabe bis zu 10 klappbare Tische aufgenommen werden können. Die Tische müssen auf dem Wagen flächenschonend gestapelt beziehungsweise aneinandergereiht werden können, ohne dass Tischplatten, Kanten, Gestelle oder Klappmechanismen durch den bestimmungsgemäßen Transport beschädigt werden.

Prüfung und Gebrauchstauglichkeit:
Der angebotene Tisch muss für die gewerbliche Nutzung im Objektbereich geeignet sein. Die Festigkeit, Dauerhaltbarkeit und Standsicherheit sind gemäß DIN EN 15372, mindestens Anforderungsstufe 2, oder nach einer gleichwertigen europäischen Prüfnorm nachzuweisen.
Der Prüfbericht beziehungsweise eine entsprechende Herstellererklärung ist auf Verlangen des Auftraggebers vorzulegen.

Zubehör – Adjustable Table Trolley
Produktangabe:
Ocee & Four Design, Adjustable Table Trolley oder gleichwertig

Beschreibung:
Liefern und gebrauchsfertig bereitstellen eines verstellbaren Tischtransportwagens zur sicheren Aufnahme, Lagerung und zum Transport der ausgeschriebenen klappbaren Tische.
Der Transportwagen muss ausdrücklich für FourEating-Tische oder gleichwertige Klapptische mit Abmessungen von ca. 1.800 × 800 mm geeignet sein. Die Konstruktion muss die Aufnahme von einem einzelnen Tisch bis zu einem vollständigen Stapel von maximal 10 klappbaren Tischen ermöglichen.

Konstruktion:
Stabile, verwindungssteife Stahlkonstruktion, pulverbeschichtet, vorzugsweise in Mattschwarz. Ladefläche mit seitlichen beziehungsweise stirnseitigen Haltevorrichtungen zur Sicherung der Tische gegen Verrutschen und Umkippen.
Der Wagen muss an die Anzahl beziehungsweise das Format der zu transportierenden Tische anpassbar sein. Ein geeigneter Sicherungsgurt zur Fixierung der geladenen Tische ist mitzuliefern.

Rollen:
Ausführung mit leichtgängigen, bodenschonenden Lenkrollen. Mindestens zwei Rollen sind mit Feststellbremsen auszustatten. Rollen und Lager müssen für das Gesamtgewicht des vollständig beladenen Transportwagens geeignet sein.

Kapazität:
Aufnahme von maximal:
10 klappbaren rechteckigen Tischen FourEating oder gleichwertig.
Die angegebene Kapazität muss für die ausgeschriebene Tischgröße 180 × 80 cm durch den Bieter bestätigt werden.

Sicherheit:
Der vollständig beladene Transportwagen muss kippsicher, standsicher und durch eine Person kontrolliert verfahrbar sein. Tische sind mit dem mitgelieferten Sicherungsgurt oder einer gleichwertigen Haltevorrichtung gegen Verrutschen und Herabfallen zu sichern. Feststellbremsen müssen den Wagen am vorgesehenen Lagerort zuverlässig gegen unbeabsichtigtes Wegrollen sichern.

#### Abschnitt 2.1 Seminartisch, klappbar

**2.1.10 Seminartisch, klappbar**
*** gemäß Ausführungsbeschreibung 0002
Einsatzort:
Grüne Schule

Material:
Gestell: Klappbares Vierbein-Untergestell aus Stahlrohr
Gestellfarbe: verchromt
Tischoberfläche: formstabile Holzwerkstoffplatte mit Oberfläche, Farbe warmgrau (HPL)

Ausstattung:
- klappbar
- zwei Vierbeine auf Rollen
- Filzgleiter für Hartböden (Fliesen)
Menge: 30,000 Stck; EP: 896,000; GB: 26880

Summe Abschnitt 2.1 Seminartisch, klappbar: 26880

#### Abschnitt 2.2 Seminartisch, Zubehör

**2.2.10 Stapelwagen für Seminartisch, klappbar**
*** gemäß Ausführungsbeschreibung 0002
Produkt:
Ocee & Four Design, Adjustable Table Trolley oder gleichwertig
für Ocee & Four Design, FourEating 180 × 80 cm oder gleichwertig
max. 10 Stck.
Menge: 3,000 Stck; EP: 799,000; GB: 2397

Summe Abschnitt 2.2 Seminartisch, Zubehör: 2397

Summe Bereich 2 Seminartisch - Innenraum: 29277

Summe 01 Mobile Ausstattung: 128855,69; USt %: 19; Summe netto: 128855,69; Summe brutto: 153338,27
